# Tecla, difusor, símbolo luz, cromo, Carbono Metalizado de Miro

- Propiedad del archivo: CONSTRUNARIO
- Formato: FIEBDC-3/2012
- Programa: Construnario Versión 3.51
- Fecha de los precios: 02/03/2023
- Divisa: EUR

| Código | Ud | Descripción | Precio |
|---|---|---|---|
| SIE5TG62705CC21 | u | Tecla, difusor, símbolo luz, cromo, Carbono Metalizado de Miro | 7.19 |
