# Reproductor bluetooth WHD, blanco, de Miro

- Propiedad del archivo: CONSTRUNARIO
- Formato: FIEBDC-3/2012
- Programa: Construnario Versión 3.51
- Fecha de los precios: 02/03/2023
- Divisa: EUR

| Código | Ud | Descripción | Precio |
|---|---|---|---|
| SIEBTR55MK2WH | u | Reproductor bluetooth WHD, blanco, de Miro | 222.65 |
