# Muros móviles acústicos

- Propiedad del archivo: CONSTRUNARIO
- Formato: FIEBDC-3/2012
- Programa: Construnario Versión 3.51
- Fecha de los precios: 24/02/2023
- Divisa: EUR

**ARQUSTICA02** m2 Muros móviles acústicos
Muros móviles acústicos Perfilería perimetral a escoger vista/oculta. No precisa guía en el suelo. Estructura autoportante de aluminio que protege el perímetro de los tableros decorativos (perfileria vista), o oculta por los tableros. Construcción: Compuestos de dos tableros de 16 mm acabados según requerimiento del cliente separados por lana de roca de alta densidad. Union entre módulos: Se garantiza por medio de una junta de doble dureza co-extruida, a la vez que se sella con dos laberintos aluminio/goma y junta de EPDM de triple contacto. Accionamiento: El mecanismo rápido de ¼ de vuelta, garantiza la correcta fijación de las traviesas móviles superiores e inferiores contra el carril y el piso. (Accionamiento lateral). El módulo telescópico dispone de un accionamiento frontal de ¼ de vuelta con dos fases de maniobra para garantizar, primero la perfecta unión entre los módulos y segundo el correcto cierre del muro móvil. Configuración: Admite cualquier combinación de: Módulos simples, telescópicos, ciegos o acristalados, módulos con puerta simple y todo tipo de intersecciones. Aislamiento acústico: Estimado de 37 dB. Disponemos de dos sistemas de rodadura dependiendo del tipo de instalación: Monodireccional: Sistema de rodadura lineal que permite que los módulo se desplacen a lo largo de un único carril. Carril construido en aluminio extrusionado, aleación 6063 según norma UNE 38-066-89 y tratamiento de dureza tipo T-5. Diseñado con dos pistas de rodadura a igual nivel. Nivelable por medio de dos varillas roscada. Carro de cuatro rodamientos verticales, revestidos de material plástico de alta resistencia y libres de mantenimiento. Un conjunto por módulo. Cada pareja de rodamientos se desliza por su propia pista, lo que proporciona una rodadura estable y silenciosa. Multidireccional: Permite que los módulos cambien de dirección por medio de intersecciones en el carril, pudiendo variar de posición y/o almacenarse en lugares remotos. Carril construido en aluminio extrusionado, aleación 6063 según norma UNE 38-066-89 y tratamiento de dureza tipo T-5. Diseñado con dos pistas de rodadura a distinto nivel. Nivelable por medio de dos varillas roscada. Tandem de doble rodamiento horizontal, revestidos de material plástico de alta resistencia y libres de mantenimiento. Dos conjuntos por módulo. Cada uno de los rodamientos del tandem se desliza por su propia pista, lo que permite un deslizamiento silencioso y cambios de dirección rápidos, precisos y naturales (sin accesorios). muros móviles acústicos muros móviles acústicos muros móviles acústicos muros móviles acústicos muros móviles acústicos muros móviles acústicos Sistema de compartimentación física y acústica de espacios con unos altos niveles de insonorización y aislamiento acústico, formado por módulos independientes que se deslizan colgados de un único carril superior integrado en el falso techo y que permite separar o unir rápidamente dos espacios contiguos que pueden tener usos bien distintos entre si. La perfileria perimetral puede ser vista (para usos intensivos) o oculta, (para estancias donde los valores estéticos y los acabados son mas importantes que la funcionalidad) No precisa guía en el suelo.
