# Unidad de ventilación descentralizada, recuperación de calor, estancias individuales, RESPIRO 100 de S&P. 2 velocidades

- Propiedad del archivo: CONSTRUNARIO
- Formato: FIEBDC-3/2012
- Programa: Construnario Versión 3.51
- Fecha de los precios: 06/03/2023
- Divisa: EUR

**5144308100** u Unidad de ventilación descentralizada, recuperación de calor, estancias individuales, RESPIRO 100 de S&P. 2 velocidades
Precio: 544.37
Unidad de ventilación descentralizada, recuperación de calor, estancias individuales, RESPIRO 100 de S&P. 2 velocidades Punto de trabajo Caudal (m³/h) 30 Velocidad salida (m/s) 2 Presión sonora - 3m [dB(A)] 29 Construcción Diámetro impulsión 100 mm Peso 4,23 kg Características del motor Potencia motor (W) 7,9 Tensión 1-220-240V-50Hz Frecuencia (Hz) 50 Fase motor monofásico Unidad de ventilación descentralizada con recuperación de calor para estancias individuales, para aplicaciones domésticas o comerciales. Rendimiento máximo 93% y diámetro 100 mm. Sistema de ventilación mediante motor alternativo y recuperador de calor cerámico. Concebido para funcionamiento continuo, asegurando así la calidad del aire interior. Filtro en ambos extremos del intercambiador. No necesita control antiescarcha. Caudal hasta 30 m3/h, proporcional según higrostato. 2 velocidades por control manual. Posibilidad de sincronización de diferentes equipos (hasta 16). Potencia 7,9W y alimentación 1-220-240V-50Hz. Motor brushless con control electrónico de bajo consumo. Marca S&P, modelo RESPIRO 100.
