# Unidad de ventilación descentralizada, recuperación de calor, estancias individuales, RESPIRO 150 RD de S&P. 2 velocidades

- Propiedad del archivo: CONSTRUNARIO
- Formato: FIEBDC-3/2012
- Programa: Construnario Versión 3.51
- Fecha de los precios: 06/03/2023
- Divisa: EUR

**5144307800** u Unidad de ventilación descentralizada, recuperación de calor, estancias individuales, RESPIRO 150 RD de S&P. 2 velocidades
Precio: 808.30
Unidad de ventilación descentralizada, recuperación de calor, estancias individuales, RESPIRO 150 RD de S&P. 2 velocidades Punto de trabajo Caudal (m³/h) 60 Velocidad salida (m/s) 3 Presión sonora - 3m [dB(A)] 23 Construcción Diámetro impulsión 160 mm Peso 4,23 kg Características del motor Potencia motor (W) 8,9 Tensión 1-220-240V-50Hz Frecuencia (Hz) 50 Fase motor monofásico Unidad de ventilación descentralizada con recuperación de calor para estancias individuales, para aplicaciones domésticas o comerciales. Rendimiento máximo 93% y diámetro 160 mm. Sistema de ventilación mediante motor alternativo y recuperador de calor cerámico. Concebido para funcionamiento continuo, ajusta el caudal proporcionalmente según el grado de humedad, asegurando así la calidad del aire interior. Filtro en ambos extremos del intercambiador. No necesita control antiescarcha. Caudal hasta 60 m3/h, proporcional según higrostato. 3 velocidades, mando inalámbrico. Posibilidad de sincronización de diferentes equipos (hasta 16). Potencia 8,9W y alimentación 1-220-240V-50Hz. Motor brushless con control electrónico de bajo consumo. Marca S&P, modelo RESPIRO 150 RD.
