# VMC de doble flujo para viviendas, con intercambiador de calor, NEMBUS 210 de S&P

- Propiedad del archivo: CONSTRUNARIO
- Formato: FIEBDC-3/2012
- Programa: Construnario Versión 3.51
- Fecha de los precios: 06/03/2023
- Divisa: EUR

**5153120200** u VMC de doble flujo para viviendas, con intercambiador de calor, NEMBUS 210 de S&P
Precio: 2996.82
VMC de doble flujo para viviendas, con intercambiador de calor, NEMBUS 210 de S&P Punto requerido Caudal - Presión Estática 0,000 N / m² Temperatura 20 °C Altitud 0 m Densidad 1,2 Kg / m³ Frecuencia 50/60 Hz Construcción Diámetro impulsión 125 mm Tamaño ventilador 210 Peso 32,00 kg Características del motor Tensión 1-230V-50Hz Índice de protección IP21 Clase motor VMC de doble flujo, para viviendas unifamiliares, con intercambiador de calor de tipo contraflujo de alto rendimiento (hasta el 92%), con motor EC de corriente continua de bajo consumo y bajo nivel sonoro. Asegura la renovación permanente de aire de las viviendas unifamiliares, y garantiza los requisitos requeridos en el Código Técnico de Edificación. Dispone de Certificado Passivhaus. Mediante la placa de comunicaciones SPCM la unidad NEMBUS se comunica con la plataforma CONNECTAIR que permite su control a distancia. La unidad NEMBUS se puede comunicar con el sistema domótico por Modbus u otros protocolos por pasarela. Características Intercambiador a contraflujo con rendimiento hasta 92% Conexión Modbus Ventiladores centrífugos a velocidad constante Control remoto por cable Filtro de impulsión/extracción G4 (ISO coarse 65%, a 140 m3/h), F7 (ISO ePM1 70%, a 140 m3/h) o M5 (ISO ePM10 50%, a 140 m3/h) opcional By-pass 100% automático o manual 4 embocaduras de Ø 125 mm Instalación en falso techo o pared Comunicación MODBUS Sonda de humedad
