# VMC de doble flujo para viviendas, intercambiador de calor tipo contraflujo alto rendimiento, ALTAIR 160 H de S&P. Horizontal

- Propiedad del archivo: CONSTRUNARIO
- Formato: FIEBDC-3/2012
- Programa: Construnario Versión 3.51
- Fecha de los precios: 06/03/2023
- Divisa: EUR

**5153182800** u VMC de doble flujo para viviendas, intercambiador de calor tipo contraflujo alto rendimiento, ALTAIR 160 H de S&P. Horizontal
Precio: 2371.20
VMC de doble flujo para viviendas, intercambiador de calor tipo contraflujo alto rendimiento, ALTAIR 160 H de S&P. Horizontal Caudal máximo, a 100 Pa (m3/h)_ 160 Nivel de presión sonora a 1,5 m (120 m3/h - 100 Pa)(dB(A)): 36 Potencia absorbida máxima(W): 74 VMC de doble flujo para viviendas, con intercambiador de calor de tipocontraflujo de alto rendimiento (hasta el 88%) y motores EC de corriente continua, de muy bajo consumo. Asegura la renovación permanente del aire de la vivienda, y garantiza los requerimientos del Código Técnico deEdificación. Su diseño extraplano le permite una fácil instalación en falso techos en horizontal (ALTAIR 120 H y ALTAIR 160 H) o en pared en vertical (ALTAIR 120 V), especialmente en muros técnicos preparados para alojar cisternas empotradas. Dispone de sonda de humedad que permite ajustar el caudal de extracción a la humedad presente en el interior de la vivienda. Incorpora filtros de impulsión y extracción. Incluye control remoto que permite modificar el caudal y el funcionamiento manual o automático (por sonda). Es aconsejable el uso de silenciadores LAF (accesorio no incluido): LAF 95 para el modelo ALTAIR-120 LAF 120 para el modelo ALTAIR-160 La unidad ALTAIR se puede comunicar con el sistema domótico por Modbus u otros protocolos por pasarela. Mediante la placa de comunicaciones SPCM-1 la unidad ALTAIR se comunica con la plataforma CONNECTAIR que permite su control a distancia. Características • Intercambiador a contraflujo con rendimiento hasta 88%. • Motor EC de bajo consumo. • Ventiladores centrífugos con rodete de álabes hacia adelante. • Conexión Modbus. • Cuerpo de EPP. • 4 embocaduras Ø100 mm (ALTAIR 120). 4 embocaduras Ø125 mm (ALTAIR 160). • Filtro de impulsión: G4 (ISO coarse 65%). En opción M5 (ISO ePM10 50%). • Filtro de extracción G4 (ISO coarse 65%).
