# VMC de doble flujo para viviendas, con intercambiador de calor de tipo contraflujo, AD160 de S&P

- Propiedad del archivo: CONSTRUNARIO
- Formato: FIEBDC-3/2012
- Programa: Construnario Versión 3.51
- Fecha de los precios: 06/03/2023
- Divisa: EUR

**5205002100** u VMC de doble flujo para viviendas, con intercambiador de calor de tipo contraflujo, AD160 de S&P
VMC de doble flujo para viviendas, con intercambiador de calor de tipo contraflujo, AD160 de S&P Punto requerido Caudal - Presión Estática 0,000 N / m² Temperatura 20 °C Altitud 0 m Densidad 1,2 Kg / m³ Frecuencia 50 Hz Construcción Diámetro impulsión 160 mm Peso 34,00 kg Características del motor Tensión 1-230V-50Hz Intensidad máxima absorbida 1,3 A Clase motor Punto de trabajo Velocidad ventilador 2900 VMC de doble flujo para viviendas, con intercambiador de calor de tipo contraflujo de alto rendimiento (hasta el 92%), con velocidad constante y motor EC de corriente continua de bajo consumo y bajo nivel sonoro. Asegura la renovación permanente de aire de las viviendas unifamiliares, y garantiza los requisitos requeridos en el Código Técnico de Edificación. Dispone de Certificado Passivhaus. Características - Intercambiador a contraflujo con rendimiento hasta 92%. - Ventiladores centrífugos con regulación a velocidad constante. - Control remoto por cable (Radiofrecuencia opcional) - Filtro de impulsión/extracción G4 (ISO coarse 75%, a 140 m3 /h), F7 (ISO ePM1 65%, a 140 m3 /h) opcional. - By-pass 100% automático. - 4 embocaduras de Ø 125 mm. - Instalación en falso techo o pared.
