# VMC de doble flujo para viviendas, con intercambiador de calor de tipo contraflujo, BR 25 BASIC de S&P

- Propiedad del archivo: CONSTRUNARIO
- Formato: FIEBDC-3/2012
- Programa: Construnario Versión 3.51
- Fecha de los precios: 06/03/2023
- Divisa: EUR

**5153135500** u VMC de doble flujo para viviendas, con intercambiador de calor de tipo contraflujo, BR 25 BASIC de S&P
Precio: 1824.28
VMC de doble flujo para viviendas, con intercambiador de calor de tipo contraflujo, BR 25 BASIC de S&P Punto requerido Caudal - Presión Estática 0,000 N / m² Temperatura 20 °C Altitud 0 m Densidad 1,2 Kg / m³ Frecuencia 50/60 Hz Construcción Diámetro impulsión 221 mm Tamaño ventilador 25 Peso 10,00 kg Características del motor Tensión 1-230V-50Hz Índice de protección IP54 Clase motor Punto de trabajo Velocidad ventilador 3700 VMC de doble flujo para viviendas, con intercambiador de calor de tipo contraflujo, con un rendimiento hasta el 90%. Asegura la renovación permanente de aire de las viviendas unifamiliares y garantiza los requisitos requeridos en el Código Técnico de Edificación. Equipado con 2 ventiladores centrífugos para impulsión y extracción, cada uno con motor 230V-50Hz de conmutación electrónica, Clase B, concebido para funcionamiento continuo y caja de bornes para conectar el cable de alimentación. Características -Para instalación en falso techo y en pared en posición vertical. - Cuerpo fabricado en EPP. - Filtro G4 (ISO coarse 60%) en extracción e impulsión F7 (ISO ePM2,5 65%) opcional en impulsión.
