# VMC de doble flujo para viviendas, con intercambiador de calor de tipo contraflujo, DOMEO 210 FL 3V EU de S&P

- Propiedad del archivo: CONSTRUNARIO
- Formato: FIEBDC-3/2012
- Programa: Construnario Versión 3.51
- Fecha de los precios: 06/03/2023
- Divisa: EUR

**5153812700** u VMC de doble flujo para viviendas, con intercambiador de calor de tipo contraflujo, DOMEO 210 FL 3V EU de S&P
Precio: 1836.51
VMC de doble flujo para viviendas, con intercambiador de calor de tipo contraflujo, DOMEO 210 FL 3V EU de S&P Punto requerido Caudal - Presión Estática 0,000 N / m² Temperatura 20 °C Altitud 0 m Densidad 1,2 Kg / m³ Frecuencia 50/60 Hz Construcción Diámetro impulsión 125 mm Tamaño ventilador 210 Características del motor Tensión 1-230V-50Hz Intensidad máxima absorbida 0,6 A Clase motor Punto de trabajo Velocidad ventilador 3252 VMC de doble flujo para viviendas, con intercambiador de calor de tipo contraflujo de alto rendimiento (hasta el 92%) y motor EC de corriente continua, de muy bajo consumo. Asegura la renovación permanente de aire de las viviendas unifamiliares, y garantiza los requisitos requeridos en el Código Técnico de Edificación. Incorpora by-pass 100% automático o manual, y filtros de impulsión y extracción. Incluye control remoto por cable que permite ajustar las velocidades, el by-pass y el reset de filtros sucios. Para optimizar el consumo de energía y la calidad de aire, se puede conectar a un sensor de CO2, humedad u otros, tanto 0-10V como función relé. La unidad DOMEO se puede comunicar con el sistema domótico por Modbus (incorporado) u otros protocolos por pasarela (no incluida). Mediante la placa de comunicaciones SPCM-WB la unidad DOMEO 210 FL 3V EU se comunica con la plataforma CONNECTAIR que permite su control a distancia. Características - Intercambiador a contraflujo con rendimiento hasta 92%. - Motor EC de bajo consumo. - Ventiladores centrífugos con rodete de álabes hacia atrás. - Conexión MODBUS. - Cuerpo de EPP. - 4 embocaduras Ø 125 mm. - By-pass 100% automático o manual. - Filtro de impulsión: F7 (ISO ePM1 65%, a 210 m3/h). En opción, M5 (ISO ePM10 50%, a 210 m3/h). - Filtro de extracción G4 (ISO coarse 65%, a 210 m3/h).
