# VMC de doble flujo para viviendas, con intercambiador de calor de tipo contraflujo, ORKA HR de S&P

- Propiedad del archivo: CONSTRUNARIO
- Formato: FIEBDC-3/2012
- Programa: Construnario Versión 3.51
- Fecha de los precios: 07/03/2023
- Divisa: EUR

**5153833000** u VMC de doble flujo para viviendas, con intercambiador de calor de tipo contraflujo, ORKA HR de S&P
Precio: 1834.02
VMC de doble flujo para viviendas, con intercambiador de calor de tipo contraflujo, ORKA HR de S&P Punto requerido Caudal - Presión Estática 0,000 N / m² Temperatura 20 °C Altitud 0 m Densidad 1,2 Kg / m³ Frecuencia 50 Hz Construcción Diámetro impulsión 177 mm Peso 20,00 kg Características del motor Tensión 1-230V-50Hz Clase motor B VMC de doble flujo, para viviendas unifamiliares, con intercambiador de calor de flujos cruzados, con un rendimiento de hasta el 90%. Asegura la renovación permanente de aire de las viviendas unifamiliares y garantiza los requisitos requeridos en el Código Técnico de Edificación. Equipado con 2 ventiladores centrífugos, para impulsión y extracción, cada uno con motor 230V-50Hz, Clase B, 3 velocidades, concebido para funcionamiento continuo y caja de bornes para conectar el cable de alimentación. El equipo dispone de cuatro toberas de 80mm de diámetro y una de diámetro 125mm en extracción. By Pass 100% con activación manual. Equipado con alarma de cambio de filtros extraíble. Equipo multiposición que permite ser instalado en suelo y en falso techo. Dispone de filtro M5 (ISO ePM10 50%, a 210 m3/h) en la impulsión y G4 (ISO coarse 65%, a 210 m3/h) en la extracción. En caso de temperaturas exteriores bajas se debe instalar un batería de precalefacción en la admisión.
