# Lama de aluminio perfilado, PS-64 de Saxun. Espesor nominal: 13,8

- Propiedad del archivo: CONSTRUNARIO
- Formato: FIEBDC-3/2012
- Programa: Construnario Versión 3.51
- Fecha de los precios: 13/03/2023
- Divisa: EUR

**033421** m2 Lama de aluminio perfilado, PS-64 de Saxun. Espesor nominal: 13,8
Lama de aluminio perfilado, PS-64 de Saxun. Espesor nominal: 13,8 Espesor nominal 13,80 mm Superficie de cobertura 63,40 mm Número de lamas por metro 15,77 ud Peso lama 8,31 kg/m2 Unidad de embalaje 32,50 m/l Largo de producción 5,80 - 6,50 m Diámetro mínimo de enrollamiento 80 mm Lama robusta para ventanas y puertas de viviendas, así como locales comerciales de fuerte frecuencia de uso. Es compatible con el juego de tapón PS-64, de modo que podremos evitar el desplazamiento lateral de las lamas. Versiones disponibles: ciega, punzonada, microperforada Acabados: Blanco Plata y RAL normalizado Anodizado Lacado madera
