# Lama de aluminio extrusionado, PS-85 R de Saxun. Recta. Espesor nominal:

- Propiedad del archivo: CONSTRUNARIO
- Formato: FIEBDC-3/2012
- Programa: Construnario Versión 3.51
- Fecha de los precios: 13/03/2023
- Divisa: EUR

**033230** m2 Lama de aluminio extrusionado, PS-85 R de Saxun. Recta. Espesor nominal:
Lama de aluminio extrusionado, PS-85 R de Saxun. Recta. Espesor nominal: Espesor nominal 15,40 mm Superficie de cobertura 85 mm Número de lamas por metro 11,80 ud Peso lama 10,17 kg/m2 Unidad de embalaje 30 m/l Largo de producción 5,8 - 7 m Diámetro mínimo de enrollamiento 100 mm Lama de aluminio de extrusión cuya forma recta, permite que su estética sea idéntica tanto en el interior como en el exterior. Es compatible con el juego de tapón PS-85 Recta, de modo que podremos evitar el desplazamiento lateral de las lamas. Versiones disponibles: Ciega; Mixta PS-100 Microperforada; Mixta PS-100 perforada; Mixta PS-100 perforada con metacrilato Acabados: Blanco Plata y RAL normalizado Anodizado Lacado madera
