# Lama de aluminio extrusionado, PS-100 R de Saxun. Recta

- Propiedad del archivo: CONSTRUNARIO
- Formato: FIEBDC-3/2012
- Programa: Construnario Versión 3.51
- Fecha de los precios: 13/03/2023
- Divisa: EUR

**033220** m2 Lama de aluminio extrusionado, PS-100 R de Saxun. Recta.
Lama de aluminio extrusionado, PS-100 R de Saxun. Recta. Superficie de cobertura 100 mm *Área libre de aireación perforada 39,20 % *Área libre de aireación microperforada 16,00 % Número de lamas por metro 10 ud Peso lama 8,35 kg/m2 Unidad de embalaje 5 lamas Largo de producción de 5,8 a 7 m Diámetro mínimo de enrollamiento 130 mm Tamaño ventanilla, lama perforada 55x175 mm Lama de excelentes prestaciones que ofrece muy buenos enrollamientos. Puede ser ciega, perforada y microperforada, para poder adaptarse a las necesidades requeridas. Es compatible con el juego de tapón PS-100 Recta, de modo que podremos evitar el desplazamiento lateral de las lamas. Versiones disponibles: Ciega; micro; mixta; perforada; mixta con metacrilato; perforada con metacrilato. Acabados: Blanco Plata y RAL normalizado Anodizado Lacado madera
