# Lama de aluminio extrusionado, PS-80 de Saxun. Autocierre. Espesor nominal: 16,50 mm

- Propiedad del archivo: CONSTRUNARIO
- Formato: FIEBDC-3/2012
- Programa: Construnario Versión 3.51
- Fecha de los precios: 13/03/2023
- Divisa: EUR

**033200** m2 Lama de aluminio extrusionado, PS-80 de Saxun. Autocierre. Espesor nominal: 16,50 mm
Lama de aluminio extrusionado, PS-80 de Saxun. Autocierre. Espesor nominal: 16,50 mm Espesor nominal 16,50 mm Superficie de cobertura 87,30 mm Número de lamas por metro 12,50 ud *Area libre de aireación perforada 33,20 % Peso lama ciega 12,93 kg/m2 Peso lama tubular 16,88 kg/m2 Unidad de embalaje 30 m/l Largo de producción 5,8 - 7 m Diámetro mínimo de enrollamiento 100 mm Tamaño ventanilla, lama perforada 38x150 mm Perfil de aluminio extrusionado con sistema autocierre, impidiendo en gran medida la apertura forzada desde el exterior. Admite perforaciones para ventilación o entrada de luz con cristal de metacrilato. Es compatible con el juego de tapón PS-80 Autocierre, de modo que podremos evitar el desplazamiento lateral de las lamas. Versiones disponibles: Ciega; mixta; perforada; mixta con metacrilato; perforada con metacrilato. Acabados: Blanco Plata y RAL normalizado Anodizado Lacado madera
