# Celosía fija de PVC, modelo Z de Saxun. Profundidad de lama: 37 mm

- Propiedad del archivo: CONSTRUNARIO
- Formato: FIEBDC-3/2012
- Programa: Construnario Versión 3.51
- Fecha de los precios: 13/03/2023
- Divisa: EUR

**050100** m2 Celosía fija de PVC, modelo Z de Saxun. Profundidad de lama: 37 mm
Celosía fija de PVC, modelo Z de Saxun. Profundidad de lama: 37 mm Aleación de aluminio soportesEN AW 6063 T5 Profundidad de lama 37 mm Anchura de lama 100 mm Peso de lama 0,36 kg/ml Nº de lamas/ml Paso 7 a 11 Soporte 35x40 / 40x40 mm Separación entre centros de perfileria soporte 1000 mm Vuelo lama máximo 150 mm Distancia máxima entre puntos de fijación 1500 mm Policloruro de vinilo PVC Velocidad resistencia al viento (UNE-EN 13659:2016) CLASE 6 112 km/h Celosía fabricada en pvc, material permite obtener grandes prestaciones mecánicas. Los soportes son troquelados de forma equidistante (posibilitando varios pasos) para facilitar el anclaje de las lamas a nivel, sin necesidad de emplear tornillos de sujeción. Esta separación dependerá del grado de cobertura y superficie de aireación deseados. Acabados: Blanco Gris
