# Celosía de lama fija aluminio, modelo I de Saxun. Profundidad de lama: 35,50 mm

- Propiedad del archivo: CONSTRUNARIO
- Formato: FIEBDC-3/2012
- Programa: Construnario Versión 3.51
- Fecha de los precios: 13/03/2023
- Divisa: EUR

**050061** m2 Celosía de lama fija aluminio, modelo I de Saxun. Profundidad de lama: 35,50 mm
Celosía de lama fija aluminio, modelo I de Saxun. Profundidad de lama: 35,50 mm Profundidad de lama 35,50 mm Anchura de lama 100 mm Peso de lama 0,45 kg/ml Nº de lamas/ml Paso 7 a 11 Soporte 35x40 / 40x40 mm Separación entre centros de perfileria soporte 2000 mm Vuelo lama máximo 300 mm Distancia máxima entre puntos de fijación 1500 mm Aleación de aluminio EN AW 6063 T5 Velocidad resistencia al viento (UNE-EN 13659:2016) CLASE 6 112 km/h Esta lama fija, fabricada en aluminio de extrusión, y de diseño recto permite que gracias a sus soportes troquelados y de forma equidistante (posibilitando varios pasos) faciliten el anclaje de las lamas a nivel, sin necesidad de emplear tornillos de sujeción. Esta separación dependerá del grado de cobertura y superficie de aireación deseados. Para más información, nuestro Dossier Técnico le ofrece detalladamente toda la nomenclatura técnica en celosías fijas. Acabados: Blanco Plata y Ral normalizado Anodizado Lacado madera
