# Celosía de lama fija aluminio microperforado, modelo I micro de Saxun. Profundidad de lama: 35,50 mm

- Propiedad del archivo: CONSTRUNARIO
- Formato: FIEBDC-3/2012
- Programa: Construnario Versión 3.51
- Fecha de los precios: 13/03/2023
- Divisa: EUR

**050065** m2 Celosía de lama fija aluminio microperforado, modelo I micro de Saxun. Profundidad de lama: 35,50 mm
Celosía de lama fija aluminio microperforado, modelo I micro de Saxun. Profundidad de lama: 35,50 mm Profundidad de lama 35,50 mm Anchura de lama 100 mm Peso de lama 0,45 kg/ml Nº de lamas/ml Paso 7 a 11 Soporte 35x40 / 40x40 mm Separación entre centros de perfileria soporte 2000 mm Vuelo lama máximo 300 mm Distancia máxima entre puntos de fijación 1500 mm Aleación de aluminio EN AW 6063 T5 Velocidad resistencia al viento (UNE-EN 13659:2016) CLASE 6 112 km/h* Cuando la distancia sea superior a 1.500 mm se deberá consultar el perfil estructural adecuado a cada instalación. * ATENCIÓN: si el valor excede del indicado, hay que instalar un perfil estructural fijado al soporte según proyecto. * Ensayo realizado con soporte doble 40×40. Este diseño es la evolución de su antecesora, pues la lama fija fabricada en aluminio de extrusión ofrece un diseño microperforada. Con esta variante se aumenta la ventilación hasta un 20%, incrementando en la misma medida la luz natural, promoviendo el ahorro energético. Los soportes, troquelados de forma equidistante (posibilitando varios pasos) facilitan el anclaje de las lamas a nivel, sin necesidad de emplear tornillos de sujeción. Esta separación dependerá del grado de cobertura y superficie de aireación deseados. Acabados: Blanco Plata y Ral normalizado Anodizado Lacado madera
