# Celosía de lama fija aluminio, modelo V-5 de Saxun. Profundidad de lama: 49,50 mm

- Propiedad del archivo: CONSTRUNARIO
- Formato: FIEBDC-3/2012
- Programa: Construnario Versión 3.51
- Fecha de los precios: 13/03/2023
- Divisa: EUR

**050110** m2 Celosía de lama fija aluminio, modelo V-5 de Saxun. Profundidad de lama: 49,50 mm
Celosía de lama fija aluminio, modelo V-5 de Saxun. Profundidad de lama: 49,50 mm Profundidad de lama 49,50 mm Altura de lama 13-20 mm Peso de lama 0,45 kg/ml Nº de lamas/ml Paso 22,2 Separación entre centros de perfileria soporte 1200 mm Vuelo máximo de la lama 300 mm Distancia máxima entre puntos de fijación de soportes 1500 mm Velocidad resistencia al viento (UNE-EN 13659:2016) CLASE 6 112 km/h * Cuando la distancia sea superior a 1.500 mm se deberá consultar el perfil estructural adecuado a cada instalación. * ATENCIÓN: si el valor excede del indicado, hay que instalar un perfil estructural fijado al soporte según proyecto. * Ensayo realizado con soporte doble 40×40. Perfecto elemento para revestimiento de fachadas dando un toque vanguardista a la edificación. También es ideal como cierre de huecos entre muros, vallado de jardines, sistema tradicional de cerrado de huecos para la ventilación, todo ello consiguiendo una buena entrada de luz. Gracias a su facilidad de instalación, se consigue fijar los soportes verticalmente y posteriormente clipar directamente las lamas a los soportes. El paso o separación entre lamas, es estándar, como opción, se pueden colocar tapones laterales. Para más información, nuestro Dossier Técnico le ofrece detalladamente toda la nomenclatura técnica en celosías fijas. Acabados: Blanco Plata y Ral normalizado Anodizado Lacado madera
