# Celosía de lama móvil PVC, AP-140 de Saxun. Espesor: 139,50. Sistema: pivote

- Propiedad del archivo: CONSTRUNARIO
- Formato: FIEBDC-3/2012
- Programa: Construnario Versión 3.51
- Fecha de los precios: 13/03/2023
- Divisa: EUR

**056010** m2 Celosía de lama móvil PVC, AP-140 de Saxun. Espesor: 139,50. Sistema: pivote
Celosía de lama móvil PVC, AP-140 de Saxun. Espesor: 139,50. Sistema: pivote Profundidad de lama 139,50 mm Anchura de lama 20,40 mm Peso de lama 0,59 kg/ml Nº de lamas/ml 8,23 (P) Paso máximo 132,50 mm Ángulo inclinación lama 0º-65º Manual / 0º-105º Motorizado Longitud máxima aconsejada 1500 mm Sistema Pivote / 2000 mm Sistema Reja Accionamiento Manual y motorizado en el sistema pivote y sistema reja Resistencia al viento (UNE-EN 13659:2016) CLASE 6 112 km/h Lama que presenta las posibilidades de ser fabricada en PVC. En esta última versión, la lama tiene situado su centro de giro en una posición equilibrada, a diferencia de modelos similares. De esta manera, se puede accionar con un mínimo esfuerzo. Lleva un perfil de sellado que permite el cierre de la celosía de manera suave y evitando los golpes. Para más información, nuestro Dossier Técnico le ofrece detalladamente toda la nomenclatura técnica en celosías móviles. Acabados: Blanco
