# Celosía de lama móvil de aluminio extrusionado, D-7 de Saxun. Profundidad de lama: 70mm. Sistema pivote

- Propiedad del archivo: CONSTRUNARIO
- Formato: FIEBDC-3/2012
- Programa: Construnario Versión 3.51
- Fecha de los precios: 13/03/2023
- Divisa: EUR

**050190** m2 Celosía de lama móvil de aluminio extrusionado, D-7 de Saxun. Profundidad de lama: 70mm. Sistema pivote
Celosía de lama móvil de aluminio extrusionado, D-7 de Saxun. Profundidad de lama: 70mm. Sistema pivote Profundidad de lama 70mm Anchura de lama 17,40 mm Peso de lama 0,52 kg/ml Nº de lamas/ml 16,70 (P) Paso máximo 60 mm Ángulo inclinación lama 0º-104º Longitud máxima aconsejada 950 mm Accionamiento Manual - Mecanismo body Velocidad resistencia al viento (UNE-EN 13659:2016) CLASE 6 112 km/h Lama móvil en aluminio extrusionado, ideal para ventanas y que es accionada mediante un mando de orientación, con el que se pueden regular las necesidades de privacidad y protección solar en cada momento. Integra una goma de co-extrusión con la que amortiguaremos el posible ruido originado por el contacto entre lamas. Para más información, nuestro Dossier Técnico le ofrece detalladamente toda la nomenclatura técnica en celosías móviles. Acabados: Blanco Plata y Ral normalizado Anodizado Lacado maderas
