# Caja roja estándar para montaje en superficie de pulsadores de alarma MCP y CP de interior de Zettler

- Propiedad del archivo: CONSTRUNARIO
- Formato: FIEBDC-3/2012
- Programa: Construnario Versión 3.51
- Fecha de los precios: 14/03/2023
- Divisa: EUR

**10115** u Caja roja estándar para montaje en superficie de pulsadores de alarma MCP y CP de interior de Zettler
Precio: 4.12
Caja para montaje superficial de pulsador CP, mod. C820. Incorpora dos terminales de conexión
