# Retenedor magnético de puertas 3-84-0301 de Zettler. Electroimán de 24V con interruptor para montaje en suelo

- Propiedad del archivo: CONSTRUNARIO
- Formato: FIEBDC-3/2012
- Programa: Construnario Versión 3.51
- Fecha de los precios: 14/03/2023
- Divisa: EUR

**3-84-0301** u Retenedor magnético de puertas 3-84-0301 de Zettler. Electroimán de 24V con interruptor para montaje en suelo
Precio: 60.29
Retenedor magnético de puertas 3-84-0301 (Electroimán) de 24V con interruptor para montaje en suelo. Fuerza de retención 200N. Carcasa en plástico ABS. Incluye placa articulada. Certificado CE.
