# Retenedor magnético de pared de Zettler.Carcasa ABS, 230 V AC

- Propiedad del archivo: CONSTRUNARIO
- Formato: FIEBDC-3/2012
- Programa: Construnario Versión 3.51
- Fecha de los precios: 14/03/2023
- Divisa: EUR

**3-87-0352** u Retenedor magnético de pared de Zettler.Carcasa ABS, 230 V AC
Precio: 40.12
Retenedor magnético de puertas 3-87-0352 (Electroimán) de 230VCA con interruptor. Fuerza de retención 200N. Fabricado en plástico ABS. Incluye placa articulada. Certificado CE.
