# Set de montaje artículado FR5000UMB para cabeza de barrera lineal FR5000

- Propiedad del archivo: CONSTRUNARIO
- Formato: FIEBDC-3/2012
- Programa: Construnario Versión 3.51
- Fecha de los precios: 14/03/2023
- Divisa: EUR

**5000-005** u Set de montaje artículado FR5000UMB para cabeza de barrera lineal FR5000
Precio: 185.35
Set de montaje artículado FR5000UMB para cabeza de barrera lineal FR5000. Permite el montaje de la misma en distintos ángulos.
