# Placa de montaje para reflectores FR, referencia de Zettler R-RMP

- Propiedad del archivo: CONSTRUNARIO
- Formato: FIEBDC-3/2012
- Programa: Construnario Versión 3.51
- Fecha de los precios: 14/03/2023
- Divisa: EUR

**5000-006** u Placa de montaje para reflectores FR, referencia de Zettler R-RMP
Precio: 105.65
Placa de montaje para reflectores FR, mod. FR-RMP
