# Set de montaje artículado para 1 prisma reflector referencia FR-RUMB de Zettler

- Propiedad del archivo: CONSTRUNARIO
- Formato: FIEBDC-3/2012
- Programa: Construnario Versión 3.51
- Fecha de los precios: 14/03/2023
- Divisa: EUR

**5000-007** u Set de montaje artículado para 1 prisma reflector referencia FR-RUMB de Zettler
Precio: 100.08
Set de montaje artículado para 1 prisma reflector mod. FR-RUMB. Permite el montaje del mismo en distintos ángulos.
