# Set de montaje artículado para 4 prismas reflectores, referencia FR-R4UMB de Zettler

- Propiedad del archivo: CONSTRUNARIO
- Formato: FIEBDC-3/2012
- Programa: Construnario Versión 3.51
- Fecha de los precios: 14/03/2023
- Divisa: EUR

**5000-008** u Set de montaje artículado para 4 prismas reflectores, referencia FR-R4UMB de Zettler
Precio: 88.95
Set de montaje artículado para 4 prismas reflectores mod. FR-R4UMB. Permite el montaje del mismo en distintos ángulos.
