# Pulsador manual de paro de extinción, de Zettler. EN12094

- Propiedad del archivo: CONSTRUNARIO
- Formato: FIEBDC-3/2012
- Programa: Construnario Versión 3.51
- Fecha de los precios: 14/03/2023
- Divisa: EUR

**509030115** u Pulsador manual de paro de extinción, de Zettler. EN12094
Precio: 24.60
Pulsador manual rearmable de paro de extinción (Azul) con led rearmable con llave tipo CP para uso en interior IP24. Incluye caja y tapa. Certificado EN54-11 y 10094-3
