# Pulsador manual de demora de extinción, de Zettler

- Propiedad del archivo: CONSTRUNARIO
- Formato: FIEBDC-3/2012
- Programa: Construnario Versión 3.51
- Fecha de los precios: 14/03/2023
- Divisa: EUR

**509030121** u Pulsador manual de demora de extinción, de Zettler.
Precio: 58.40
• La función de instalación previa (First Fix) ahorra tiempo durante la puesta en servicio. • El fácil acceso a los cables simplifica la instalación. • Amplia variedad de opciones de instalación para interior (IP24D) y exterior (IP67). • Verificación independiente de Bureau Veritas que certifica su conformidad con la norma EN12094-3:2003 • Materiales de alta calidad que prolongan la vida útil • Diseño moderno y compacto con funciones antimanipulación
