# Módulo monitor de entrada intrínsecamente seguro, referencia IF800EX de Zettler

- Propiedad del archivo: CONSTRUNARIO
- Formato: FIEBDC-3/2012
- Programa: Construnario Versión 3.51
- Fecha de los precios: 14/03/2023
- Divisa: EUR

**514001062** u Módulo monitor de entrada intrínsecamente seguro, referencia IF800EX de Zettler
Precio: 397.03
Módulo monitor de entrada intrínsecamente seguro IF800EX; para la supervisión de un contacto normalmente abierto. Sistema Zettler Expert.
