# Interface intrínsecamente seguro, referencia EXI800 de Zettler

- Propiedad del archivo: CONSTRUNARIO
- Formato: FIEBDC-3/2012
- Programa: Construnario Versión 3.51
- Fecha de los precios: 14/03/2023
- Divisa: EUR

**514001063** u Interface intrínsecamente seguro, referencia EXI800 de Zettler
Precio: 419.87
Interface intrínsecamente seguro EXI800 para bucle ZX
