# Pulsador analógico, referencia BG-MIM800 de Zettler. Resistente a llamas. Homologado ATEX Ex II 2 GD

- Propiedad del archivo: CONSTRUNARIO
- Formato: FIEBDC-3/2012
- Programa: Construnario Versión 3.51
- Fecha de los precios: 14/03/2023
- Divisa: EUR

**514001107** u Pulsador analógico, referencia BG-MIM800 de Zettler. Resistente a llamas. Homologado ATEX Ex II 2 GD
Precio: 562.75
Pulsador analógico BG-MIM800, resistente a llamas. Homologado ATEX Ex II 2 GD, para su uso en ambientes con alta concentración de polvo. Grado de protección IP67
