# Pulsador convencional, referencia EX II 2 GD de Zettler. Resistente a llamas. Homologado ATEX Ex II 2 GD

- Propiedad del archivo: CONSTRUNARIO
- Formato: FIEBDC-3/2012
- Programa: Construnario Versión 3.51
- Fecha de los precios: 14/03/2023
- Divisa: EUR

**514001108** u Pulsador convencional, referencia EX II 2 GD de Zettler. Resistente a llamas. Homologado ATEX Ex II 2 GD
Precio: 542.85
Pulsador convencional BG-CCP, resistente a llamas. Homologado ATEX Ex II 2 GD, para su uso en ambientes con alta concentración de polvo. Grado de protección IP67
