# Pulsador convencional intrínsecamente seguro, referencia MCP220EX de Zettler

- Propiedad del archivo: CONSTRUNARIO
- Formato: FIEBDC-3/2012
- Programa: Construnario Versión 3.51
- Fecha de los precios: 14/03/2023
- Divisa: EUR

**514001109** u Pulsador convencional intrínsecamente seguro, referencia MCP220EX de Zettler
Precio: 145.22
Pulsador convencional intrínsecamente seguro CP 220EX. ATEX: Ex II 1GD
