# Pulsador analógico intrínsecamente seguro, referencia CP840EX de Zettler

- Propiedad del archivo: CONSTRUNARIO
- Formato: FIEBDC-3/2012
- Programa: Construnario Versión 3.51
- Fecha de los precios: 14/03/2023
- Divisa: EUR

**514800513** u Pulsador analógico intrínsecamente seguro, referencia CP840EX de Zettler
Precio: 507.30
Pulsador analógico intrínsecamente seguro CP840EX. Sistema Zettler Expert. ATEX: BASA01ATEX1394X II 1GD
