# Pulsador direccionable para exteriores, referencia MCP830E de Zettler. Con aislador de cortocircuito integrado

- Propiedad del archivo: CONSTRUNARIO
- Formato: FIEBDC-3/2012
- Programa: Construnario Versión 3.51
- Fecha de los precios: 14/03/2023
- Divisa: EUR

**514800612** u Pulsador direccionable para exteriores, referencia MCP830E de Zettler. Con aislador de cortocircuito integrado
Precio: 154.07
Pulsador de rotura de cristal direccionable para interior, con aislador incorporado, tipo ZETTLER MCP830E, conectable dentro del bucle digital del sistema. El pulsador de alarma manual está certificado EN54-11 y EN54-17 y también pertenece al sistema certificado según EN54-13. Está certificado por LPCB o VdS. El pulsador se activa rompiendo el vidrio, sin la ayuda de martillos u otros dispositivos, ya que está equipado con una película protectora de prevención de accidentes. El pulsador se puede probar con una llave especial, incluida, sin necesidad de romper el cristal. No hay detalles escritos en el botón, sino un ícono único que indica su uso en toda la Comunidad Europea. Un LED rojo en la parte frontal del botón parpadeará en cada ciclo de interrogación desde la unidad de control y se encenderá con una luz fija cuando se active la alarma. El botón se suministra completo con caja de montaje y, cuando se proporcionan prensaestopas adecuados, alcanza un grado de protección mecánica de IP67. La dirección se asigna mediante una herramienta electrónica y no se permiten sistemas de direccionamiento que incluyan microinterruptores u otros dispositivos que pudieran ser modificados / removidos luego de la puesta en servicio del sistema, considerando la cuota de instalación del dispositivo. Datos técnicos: Dimensiones (largo x alto x profundo): 89x93x27,5 mm Fuente de alimentación 20-40 V Temperatura de funcionamiento: -25°C a +70°C Humedad del aire: <95% sin condensación Certificación según: EN54 / Part 11 y 17
