# Carcasa antivandálica, referencia STI1230 de Zettler. De policarbonato para protección de pulsador tipo CP de exterior y con montaje en superficie

- Propiedad del archivo: CONSTRUNARIO
- Formato: FIEBDC-3/2012
- Programa: Construnario Versión 3.51
- Fecha de los precios: 14/03/2023
- Divisa: EUR

**515001034** u Carcasa antivandálica, referencia STI1230 de Zettler. De policarbonato para protección de pulsador tipo CP de exterior y con montaje en superficie
Precio: 103.06
Carcasa antivandálica de policarbonato para protección de pulsador tipo CP de exterior y con montaje en superficie
