# Carcasa de policarbonato, referencia STI3150 de Zettler. Para protección ambiental de pulsador tipo CP de exterior y con montaje en superficie

- Propiedad del archivo: CONSTRUNARIO
- Formato: FIEBDC-3/2012
- Programa: Construnario Versión 3.51
- Fecha de los precios: 14/03/2023
- Divisa: EUR

**515001035** u Carcasa de policarbonato, referencia STI3150 de Zettler. Para protección ambiental de pulsador tipo CP de exterior y con montaje en superficie
Precio: 119.22
Carcasa de policarbonato para protección ambiental de pulsador tipo CP de exterior y con montaje en superficie
