# Llave de pruebas para todos los pulsadores MCP y CP de Zettler

- Propiedad del archivo: CONSTRUNARIO
- Formato: FIEBDC-3/2012
- Programa: Construnario Versión 3.51
- Fecha de los precios: 14/03/2023
- Divisa: EUR

**515001045** u Llave de pruebas para todos los pulsadores MCP y CP de Zettler
Precio: 0.48
Llave para pulsadores tipo CP y MCP
