# Cristal de repuesto para pulsadores de alarma de las series MCP y CP (de Zettler. Paquete 5 uds)

- Propiedad del archivo: CONSTRUNARIO
- Formato: FIEBDC-3/2012
- Programa: Construnario Versión 3.51
- Fecha de los precios: 14/03/2023
- Divisa: EUR

**515001119** u Cristal de repuesto para pulsadores de alarma de las series MCP y CP (de Zettler. Paquete 5 uds)
Precio: 5.11
Cristal para pulsador simple acción (paquete 5 uds).
