# Elemento de plástico deformable de Zettler. Solo para pulsadores de alarma de la serie MCP. Paquete 5 uds)

- Propiedad del archivo: CONSTRUNARIO
- Formato: FIEBDC-3/2012
- Programa: Construnario Versión 3.51
- Fecha de los precios: 14/03/2023
- Divisa: EUR

**515001127** u Elemento de plástico deformable de Zettler. Solo para pulsadores de alarma de la serie MCP. Paquete 5 uds)
Precio: 2.24
Cristal para pulsador simple acción fabricado en material plástico deformable (precio unitario).
