# Tapa basculante para pulsadores de alarma MCP de Zettler

- Propiedad del archivo: CONSTRUNARIO
- Formato: FIEBDC-3/2012
- Programa: Construnario Versión 3.51
- Fecha de los precios: 14/03/2023
- Divisa: EUR

**515001128** u Tapa basculante para pulsadores de alarma MCP de Zettler
Precio: 3.14
Tapa protección pulsador simple acción, mod. MCP.
