# Detector líneal convencionalautoalineable tipo FR5000 de Zettler. Se compone de una unidad emisora, una unidad receptora y módulo de control

- Propiedad del archivo: CONSTRUNARIO
- Formato: FIEBDC-3/2012
- Programa: Construnario Versión 3.51
- Fecha de los precios: 14/03/2023
- Divisa: EUR

**516015020** u Detector líneal convencionalautoalineable tipo FR5000 de Zettler. Se compone de una unidad emisora, una unidad receptora y módulo de control.
Precio: 666.23
Detector líneal convencionalautoalineable tipo ZETTLER FR5000. Se compone de una unidad emisora, una unidad receptora y módulo de control. Detector óptico por rayo infrarrojo para distancias entre 10 y 100 mtrs.). Permite controlar hasta 2 cabezas autoalineables.
