# Cabeza autoalineable adicional para detector lineal FR5000 de Zettler. Incluye reflector

- Propiedad del archivo: CONSTRUNARIO
- Formato: FIEBDC-3/2012
- Programa: Construnario Versión 3.51
- Fecha de los precios: 14/03/2023
- Divisa: EUR

**516015021** u Cabeza autoalineable adicional para detector lineal FR5000 de Zettler. Incluye reflector
Precio: 548.67
Cabeza autoalineable adicional para detector lineal tipo FR5000 adecuado hasta una distancia de 50 metros. Incluye reflector.
