# Detector lineal convencional FireRay One de Zettler

- Propiedad del archivo: CONSTRUNARIO
- Formato: FIEBDC-3/2012
- Programa: Construnario Versión 3.51
- Fecha de los precios: 14/03/2023
- Divisa: EUR

**516015022** u Detector lineal convencional FireRay One de Zettler
Precio: 604.98
• Hasta 50 m, un solo reflector • Hasta 120 m, cuatro reflectores • Bajo consumo de energía • Puede ser alimentada desde el bucle a través de BDM800 • Relés individuales de alarma y fallo • Tecnología de cancelación de la luz • Compensación automática de contaminación • Alineación automática asistida por láser de un minuto • Seguimiento del movimiento de los edificios - Ideal para edificios nuevos • Aprobaciones CE, UL, ULC y VdS
