# Kit de largo alcance Fireray One de Zettler

- Propiedad del archivo: CONSTRUNARIO
- Formato: FIEBDC-3/2012
- Programa: Construnario Versión 3.51
- Fecha de los precios: 14/03/2023
- Divisa: EUR

**516015040** u Kit de largo alcance Fireray One de Zettler
Precio: 174.09
El kit de prismas de largo alcance incluye 3 prismas adicionales para instalaciones de entre 50 y 100 m.
