# Calentador anticondensación para Fireray One de Zettler

- Propiedad del archivo: CONSTRUNARIO
- Formato: FIEBDC-3/2012
- Programa: Construnario Versión 3.51
- Fecha de los precios: 14/03/2023
- Divisa: EUR

**516015045** u Calentador anticondensación para Fireray One de Zettler
Precio: 401.46
Calentador anticondensación para Fireray One. Para su uso en condiciones ambientales en las que el funcionamiento de los detectores de humo Fireray One pueda verse afectado por la condensación.
