# Calentador de prisma de Zettler. Blanco

- Propiedad del archivo: CONSTRUNARIO
- Formato: FIEBDC-3/2012
- Programa: Construnario Versión 3.51
- Fecha de los precios: 14/03/2023
- Divisa: EUR

**516015046** u Calentador de prisma de Zettler. Blanco
Precio: 195.40
Calentador de prisma (blanco)Diseñado para su uso en condiciones ambientales en las que la condensación afecta al reflector de la barrera lineal. El calentador reducirá la probabilidad de condensación y se fija detrás de la base de montaje.
