# Jaula protectora para Fireray One de Zettler

- Propiedad del archivo: CONSTRUNARIO
- Formato: FIEBDC-3/2012
- Programa: Construnario Versión 3.51
- Fecha de los precios: 14/03/2023
- Divisa: EUR

**516015047** u Jaula protectora para Fireray One de Zettler
Precio: 90.60
Jaula protectora de alambre para el Fireray One. Se puede montar en 516.015.050 o en una superficie plana.
